# Togostr. 11
Angebotsaufforderung (GAEB DA XML 3.2, DA83)
Projekt: 017250
Währung: EUR
Auftraggeber: Covivio
Erstellt mit: GXML Toolbox V3.3 R20230829, iTWO_64 V24.0.454, 15.12.2025

## Baubeschreibung TOG11
AUFTRAGGEBER:  Covivio Immobilien SE
  c/o Covivio Immobilien GmbH
  Pariser Straße 39/40
  10707 Berlin

BAUVORHABEN:  Togostraße 11; 11a

  13351 Berlin

GEWERK:  WDVS

Beschreibung des Bauvorhabens

Energetische Sanierung Fassade und Balkone durch WDVS, sowie Erneuerung sämtlicher Fensteranlagen,
Elektrosteigestrangsanierung, Dachsanierung der Flachdachflächen

Angaben zum Bauwerk
Mehrfamilienhaus, Baujahr 1976

Bei dem Gebäude handelt sich um einen 5 Geschosser (EG, 1.-5OG, Geschosshöhe ca. 2,90m) in der Togostraße 11; 11a in Berlin.

Standort

Der Standort befindet sich im Berliner Ortsteil Wedding.

Termin

Aufmaß:  ab  15.04.2026
Ausführung:  ab 08.08.2026 - 07.09.2026

Bauzeitenübersicht

Gewerk  START  ENDE

TRH  08.08.26  07.09.26
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
## 342 Treppenhaussanierung
Datum: 15.12.2025

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) GEWERKESPEZIFISCHE VORBEMERKUNGEN*
C) Gewerkespezifische Vorbemerkungen
=================================

Vor Beginn der Sanierungsarbeiten hat der Auftragnehmer alle zu behandelnden Flächen auf etwaige Mängel zu überprüfen. Sind sichtbare Mängel im Untergrund oder bei den Vorleistungen zu erkennen oder Schäden an der fertigen Leistung zu befürchten, ist der Auftragnehmer gemäß VOB B DIN 1961 § 4 Nr. 3, sowie VOB C DIN 18363, 18364, 18366, 18350, Absatz 3.1.1. verpflichtet den Kundenbetreuer bzw. Bauleiter schriftlich darauf hinzuweisen.

Für alle Arbeiten sind handelsübliche, normgerechte Materialien bester Fabrikate zu verwenden. Diese sind in Originalgebinden an der Baustelle anzuliefern und nach den Vorgaben des Herstellers zu verarbeiten. Bei Beschichtungssystemen müssen die Stoffe von dem selben Hersteller stammen.

Es sind, soweit wie möglich nur "umweltschonende" Lacke und Farben zu verwenden. Die Vorgaben der VOC-Decopaint-Richtlinie 2010 sind bei der Lackauswahl zu berücksichtigen.

Für die allgemeinen Sanierungsarbeiten können die Erzeugnisse folgender Hersteller eingesetzt werden:

|  | Caparol | Herbol | Sikkens | Brillux | Sto |
| --- | --- | --- | --- | --- | --- |
| Tiefgrund | CapaSol RapidGrund | Tiefgrund LF | Super Aktivator | Lacryl Tiefgrund ELF 595 | StoPrim Plex |
| Füllstoff | Füllspachtel P | ___________ | ___________ | Füll- und Spachtelmasse 143 | StoLevell In Fill |
| Vlieskleber | CapaColl VK | Malervlies Kleber | ___________ | Vlieskleber ELF 375 | StoColl Tap |
| Glattvlies | Capaver AkkordVlies G130 VB | Herbotex Classic C110 | ___________ | Lightvlies 130 | StoTap Pro 500 oder 550 |
| Haftgrund pigmentiert | CapaGrund Universal | Haftgrund LF | ___________ | Haftgrund 372 | StoPrim Color |
| Isoliergrund | Aqua Sperrgrund | IsoMat WV | ___________ | Isogrund 924 | StoColor Isol W |
| Dispersionsfarbe NAK 3 | CapaTrend | Classic Herboplus Weiss | Alpha Wandfarbe SF | Malerweiß ELF | StoColor In |
| Dispersionsfarbe NAK 1 | Indeko-plus | Objekt Topweiss | Alphacron Matt SF | Glemalux ELF 1000 | StoColor Supermatt |
| Latexfarbe | Latex Gloss 60 | Latex Satin Objekt | Alpha Latex Satin SF | Hochglanzlatex ELF 996 | StoColor Opticryl |
| Floc Basis | Capadecor VarioColl | ___________ | Alphafloc Primer | Creativ Floc-Basis ELF | __________ |
| Floc Chips | Capadecor VarioChips | ___________ | Alphafloc Flakes | Creativ Floc Dekochips | __________ |
| Floc Finish | Capadecor VarioFinish | ___________ | Alphafloc Finish | Creativ Floc-Finish ELF | __________ |
| Dispersionssilikatfarbe | Histolith LithoSil | Mineralfarbe | Alphasol Silikat | ______________ | StoColor Sil In |
| Acryl | DisboSeal 225 | ___________ | ___________ | Acryl-Dichtmasse 395 | StoFormflex Acryl |
| Hydro PU Vorlack | Capalac Aqua Multiprimer | Herbolux Vorlack | ___________ | Hydro-PU-Tec Vorlack 2020 | StoAqua Vorlack PU |
| Hydro PU Seidenmattlack | Capacryl PU-Satin | Herbolux Aqua PU Satin | ___________ | Hydro-PU-Tec Seidenmattlack 2088 | StoAqua Emaille PU Satin |
| Grundierung auf Alkydharzbasis | Capalac Aqua Multiprimer | Herbolux Grund | ___________ | ImpredurGrund 835 | StoVorlack AF |
| Fensterlack hochglanz Außen | PU-Alkyd Aqua | Venti 3Plus Gloss | ___________ | Hochglanzlack 840 | StoVentilack Satin AF |
| Ventilack | Capalac Venti | Venti 3Plus Aqua Satin | ___________ | Ventilack Seidenglanz 120 | StoVentilack Satin AF |
| 2K Aqua Seidenmattlack | Capalac Aqua 2K PU-Lack | ___________ | ___________ | 2K-Aqua Seidenmattlack 2388 | __________ |
| Holzlasur Universal | UniversalLasur Aqua | Offenporig Compact FS | Cetol BL Natural Mat | Lignodur VarioGuard Tix 510 | StoAqua Top Satin |
| Heizkörperlack | Capalac Heizkörperlack | Radiator AF | ___________ | Lacryl Heizkörperlack 265 | StoRadiatorlack AF |
| 2K Spachtelmasse | Capalac LackSpachtel | Universal Spachtel | ___________ | 2K-Uni-Polyesterspachtel 667 | presto Füllspachtel |
| 2K Epoxi Primer | Disbon 481 2K-EP-Universalprimer | 2K Epoxi Primer LH | ___________ | 2K-Aqua Epoxi-Primer 2373 | StoAqua EP Activ |
| Fliesenlack | Capalac Aqua 2K PU-Lack | ___________ | ___________ | Residur 891 | Grundierung mit StoAqua EP Activ |
| 2K Treppenlack | Capalac Aqua 2K PU-Lack | ___________ | ___________ | 2K-Durapur 7741 | ___________ |
| Bodensiegel | Disbon 404 ELF 1K-Acryl-Bodensiegel | Bodenfarbe | ___________ | Floortec PU-Bodensiegel ELF 847 | StoCryl BF 700 |

Für die Untergrundbehandlung und die Anstrichaufbauten sind die Richtlinien der Werkstoffhersteller zu beachten.

Die Farbtöne sind in Absprache mit der Bauleitung festzulegen. Für farbige Dispersions - Anstrichsysteme, einschl. deren Putze, gelten folgende Farbtonstufen:

hell getönt  Hellbezugswert ≥ 65 %

mittel getönt Hellbezugswert ≤ 64,9 % - 25 %

satt getönt  Hellbezugswert ≤ 24,9 %

Die Bauleitung behält sich vor, von allen zur Anwendung kommenden Stoffen Proben zu entnehmen und auf Qualität und Eignung untersuchen zu lassen.

Als Grundlage für die Farbgestaltung dient das vorher vom Auftraggeber erstellte Farbkonzept.

Dem Einheitspreisabkommen liegen die "Zusätzlichen Vertragsbedingungen" (Z-VOB/B) und die VOB Teil B und Teil C mit allen darin genannten Normen in der jeweils neuesten Fassung zugrunde.

Darüber hinaus gelten für die Ausführung die technischen Merkblätter des Bundesausschusses für Farbe und Sachwertschutz.

Vor Anstrich auf Holz ist die Holzfeuchtigkeit festzustellen. Bei einer höheren Feuchtigkeit als 15 % darf nicht gestrichen werden.

Für die in der Leistungsbeschreibung genannten Reinigungs-,Entschichtungs- und Entsorgungsarbeiten verweisen wir auf die gültigen Gesetze, örtlichen Verordnungen, Satzungen und Transportbestimmungen. Das stellen von Schuttcontainern und eventueller Reservierung von Parkplätzen für die Dauer der Maßnahme werden separat auf Erbringung der Nachweise vergütet.

Rauchmelder sind -pfleglich- von der Decke abzunehmen und in Absprache mit der Bauleitung auf der Baustelle zu lagern. Dies ist als Nebenleistung in den EPA Preisen enthalten und wird nicht zusätzlich vergütet.

Sollten im Rahmen der Arbeiten Gefahrstoffe, wie etwa asbesthaltige Materialien  aufgefunden werden oder nur der Verdacht darauf bestehen, ist vor Wiederaufnahme der Arbeiten umgehend die Bauleitung zu verständigen.

Bei Leistungen, die nach Fertigstellung nicht mehr sichtbar bzw. prüfbar sind, ist durch den AN eine Fotodokumentation den Abrechnungsunterlagen unaufgefordert beizulegen. Ansonsten können die Leistungen nicht vergütet werden.

Es sollen Materialien verwendet werden die unter ökonomisch,-ökologischen Gesichtspunkten ausgewählt sind und dem Thema Nachhaltigkeit entsprechen. Farben und Lacke müssen frei von Konservierung,- und Lösungsmitteln sowie Weichmachern sein. Die verwendeten Materialien sind mit dem Abzeichen Blauer Engel und ggf. dem TÜV Süd Siegel verifiziert. Sie müssen u.a. emissionsarm, schadstoffarm und gesundheitlich unbedenklich sein. Tapeten und Raufaser müssen unter Verwendung einem hohen Altpapieranteil (Papiertapeten) bzw. 100% aus Altpapier (Raufaser) bestehen. Nachweise sind auf Anfrage des AG vorzulegen

### Bereich 1 TOG11

#### Abschnitt 1.1 Allgemeine Leistungen und Vorarbeiten

**1.1.10 Baustelleneinrichtung**
*** Pauschalposition
Diese Position beinhaltet alle notwendige Baustelleneinrichtungen für diese Ausschreibung, die zur vertragsgemäßen Erfüllung der Bauleistungen erforderlich sind.

Diese Position umfasst Einrichten, Vorhalten  und Räumen der BE.
Menge: 1,000 psch

**1.1.20 Besondere Maßnahmen zum Schutz von Fenstern, innen**
Schutzabdeckung von Fenstern, innen einschließlich Abkleben,

Unterhaltung und späterer Beseitigung/Entsorgung.
Abdeckung bestehend aus:
Abdeckfolien / Selbstklebende Folien / rückstandsfreie
Klebebänder

Abrechnung: 1 fach Ansicht je Fenster in m²
Menge: 15,000 m²

**1.1.30 Besondere Maßnahmen zum Schutz von Türen, innen**
Schutzabdeckung von Türen, innen einschließlich Abkleben, Unterhaltung und späterer Beseitigung/Entsorgung.

Abdeckung bestehend aus:

Abdeckfolien / Selbstklebende Folien / rückstandsfreie
Klebebänder

Abrechnung: 1 fach Ansicht je Tür in m²
Menge: 85,000 m²

**1.1.40 Besondere Maßnahmen zum Schutz von Bodenflächen, innen**
Schutzabdeckung von Bodenflächen, innen einschließlich

Abkleben, Unterhaltung und späterer Beseitigung/Entsorgung.
Abdeckung bestehend aus:

Tetrapack oder Malerflies oder Abdeckfolien / Selbstklebende
Folien / rückstandsfreie Klebebänder

Abrechnung: 1 fach Nettogrundfläche in m²
Menge: 220,000 m²

**1.1.50 Hohllagen abschlagen**
Prüfung und Abschlagen von hohlliegenden, nicht tragfähigen Putzschichten, inkl. fachgerechter Entsorgung des anfallenden Schuttmaterials. Aufbringen eines Niveauausgleiches mit artgleichem Material.

Hinweis: Abrechnung nach Aufmaß und nach erfolgter Schadensdiagnose

10% der gesamten Fläche
Menge: 70,000 m²

**1.1.60 Partieller Ausgleich der Oberflächen**
Erstellen eines Niveauausgleiches nach DIN 18 202 Tab.
3 mit 2-lagigem Putz mindestens der Mörtelgruppe CS II
nach DIN EN 998 oder anderen geeigneten Baustoffen.
An ubenen Oberflächen entsprechend evtl. Arbeitsgang
wiederholen, ggfs. Mauerrisse fachgerecht schließen.

10% der gesamten Fläche
Menge: 70,000 m²

**1.1.61 Befestigungsmittel entfernen**
Alte, unbrauchbare Haken, Schrauben, Nägel oder sonstige Befestigungsmittel entfernen und entstandene Putzschäden beiarbeiten bzw. vorhandene Rückstände (z. B. Klebereste) restlos entfernen.
Menge: 20,000 Stk

**1.1.70 Reparaturspachtelarbeiten für Teilflächen (< 1,5 m²) auf innenliegenden Wandflächen**
Die Arbeiten sind gemäß den Vorgaben der DGNB unter Verwendung geeigneter Materialien auszuführen.

-Entfernen von losem und schadhaftem Putz bis zu einer Flächengröße von 1,00 m² an Decken- und Wandflächen
-Wiederherstellung der Putzoberfläche durch Anarbeitung mit Haftputzgips oder einer Putzart, die dem Bestand entspricht
-Spachtelung beschädigter Teilflächen mit geeignetem Füllmaterial
-Ausbesserung von Ausbrüchen, Fehlstellen sowie groben Lunkern
-Planebenes Angleichen der Fehlstellen an die angrenzende Innenwand- oder Deckenfläche
-Modellierung von Kanten und Ecken zur Wiederherstellung der ursprünglichen Geometrie
-Entfernung loser Bestandteile vor Beginn der Arbeiten
Vornässen des Untergrundes zur Sicherstellung optimaler Haftung
-Einplanung und Durchführung der fachgerechten Entsorgung des entfernten Materials
-Die Entsorgung ist in den Einheitspreis einzukalkulieren.

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Menge: 5,000 m²

**1.1.80 Reparaturspachtelarbeiten für Teilflächen (> 1,5 m²) auf innenliegenden Wandflächen**
*** Bedarfsposition ohne GB
Die Position wie zuvor, jedoch mit:

Reparaturspachtelarbeiten für Teilflächen (> 1,5 m²) auf innenliegenden Wandflächen
Menge: 1,000 m²

#### Abschnitt 1.2 Maler- und Spachtelarbeiten Eingang, TH-01 und TH-02

**Ausführungsbeschreibung 1 - Wände und Laibungen Treppenhaus -**

**1.2.10 Grundierung, verfestigend, Wand, Treppenhaus**
Grundierung, verfestigend auf Spachtel, GK, Putz oder Beton
für anschließende Dispersionsbeschichtung

Einbauort: Wandflächen, Treppenhaus
Menge: 705,000 m²

**1.2.20 Grundierung, verfestigend, Laibung, Treppenhaus**
Grundierung, verfestigend auf Spachtel, GK, Putz oder Beton
für anschließende Dispersionsbeschichtung

Einbauort: Fenster- und Türlaibungen, Treppenhaus

Laibungstiefe: bis 24 cm
Menge: 200,000 m

**1.2.30 Vollflächig spachteln, Wände, Q3, Treppenhaus**
Wände vollflächig spachteln
Qualitätsstufe: Q3
einschl. Schleifen (mit Absaugeeinrichtung)
einschl. kleine Löcher schließen

Bauteil: Wände TRH
Menge: 705,000 m²

**1.2.40 Vollflächig spachteln, Laibungen, Q3, Treppenhaus**
Laibungen vollflächig spachteln
Qualitätsstufe: Q3
einschl. Schleifen (mit Absaugeeinrichtung)
einschl. kleine Löcher schließen

Bauteil: Laibungen TRH
Menge: 200,000 m

**1.2.50 Dispersionsanstrich, Wand, Nassabrieb 2, Treppenhaus**
Kunststoff-Dispersionsanstrich, scheuerbeständig, deckend.

Nassabriebbeständigkeitsklasse 2 gem. DIN EN 13300

Glanzgrad matt, maximale Korngröße fein,
Grund-, Zwischen- und Schlussbeschichtung

Untergrund: Putz, o. GK,
Farbton: gem. Vorgabe des AG
Einbauort: Wände, Treppenhaus

Richtfabrikat: Sto Color o.glw.
Menge: 705,000 m²

**1.2.60 Dispersionsanstrich, Laibung, Nassabrieb 2, Treppenhaus**
Kunststoff-Dispersionsanstrich, scheuerbeständig, deckend.
Nassabriebbeständigkeitsklasse 2 gem. DIN EN 13300
Glanzgrad matt, maximale Korngröße fein, Grund-, Zwischen- und Schlussbeschichtung

Untergrund: Putz, o. GK,
Farbton: gem. Vorgabe des AG
Einbauort: Laibunge, Treppenhaus
Richtfabrikat: Sto Color o.glw.

Laibungstiefe: bis 24 cm
Menge: 200,000 m

**Ausführungsbeschreibung 1 -Decken Treppenhaus -**

**1.2.70 Betondecken entgraten, Treppenhaus**
Betondecken entgraten und den anfallenden
Bauschutt entsorgen.

Bauteil: Decken, Treppenhaus
Menge: 65,000 m²

**1.2.80 Grundierung, verfestigend, Decke, Treppenhaus**
Grundierung, verfestigend auf Spachtel, GK, Putz oder Beton
für anschließende Dispersionsbeschichtung

Einbauort: Deckenflächen, Treppenhaus
Menge: 65,000 m²

**1.2.90 Vollflächig spachteln, Decke, Q3, Treppenhaus**
Entgratete Betondecken einmal vollflächig spachteln
Qualitätsstufe: Q3
einschl. Schleifen (mit Absaugeeinrichtung)
einschl. kleine Löcher schließen

Bauteil: Decke, Treppenhaus
Menge: 65,000 m²

**1.2.100 Dispersionsanstrich, Decke, Nassabrieb 2, weiß, Treppenhaus**
Kunststoff-Dispersionsanstrich, waschbeständig, deckend.

Nassabriebbeständigkeitsklasse 2 gem. DIN EN 13300

Glanzgrad matt, maximale Korngröße fein,
Grund-, Zwischen- und Schlussbeschichtung

Untergrund: Putz, GK, Stb
Farbton: nach Wahl des AG.
Einbauort: Decken, Treppenhaus

Richtfabrikat: Sto Color o.glw.
Menge: 65,000 m²

**Ausführungsbeschreibung 1 -Abh, Decke Eingang -**

**1.2.110 Dispersionsfarbe auf GK-Decken am Eingang**
Dispersionsfarbe auf GK-Decken am Eingang
Deckenflächen, GK-Decke mit Dispersionsfarbe,
beschichten:
Gipskartondecke als glatte Unterdecke mit Einbauteilen, fugenlose Ansicht,
Ausführung mit matter Dispersionsfarbe DIN 53778 behandeln,
Einschl. Grundierung

Vorbehandlung:
Untergrund säubern, Plattenstöße und Kanten etc.
leicht nachspachteln und sauber schleifen,
Grundierung, Zwischenanstrich aus Dispersionsfarbe,
Farbton angepasst an die Schlussbeschichtung weiß
Schlussanstrich aus Dispersionsfarbe,
Farbton weiß, nach Wahl des AG.
Deckenhöhe: bis 2,90 m
Menge: 25,000 m²

**Ausführungsbeschreibung 1 - Treppenläufe -**

**1.2.120 Untersicht Treppenläufe entgraten**
Die Unterseite der Beton- Treppenläufe entgraten und den
anfallenden Bauschutt entsorgen.

Bauteil: Untersicht Treppenläufe
Menge: 100,000 m²

**1.2.130 Grundierung, verfestigend, Untersicht Treppenläufe**
Grundierung, verfestigend auf Spachtel, GK, Putz oder Beton
für anschließende Dispersionsbeschichtung

Einbauort: Untersicht Treppenläufe
Menge: 100,000 m²

**1.2.140 Vollflächig spachteln, Q3, Untersicht Treppenläufe**
Entgratete Betondecken einmal vollflächig spachteln
Qualitätsstufe: Q3
einschl. Schleifen (mit Absaugeeinrichtung)
einschl. kleine Löcher schließen

Bauteil: Untersicht Treppenläufe
Menge: 100,000 m²

**1.2.150 Dispersionsanstrich, Nassabrieb 2, Untersicht Treppenläufe**
Kunststoff-Dispersionsanstrich, waschbeständig, deckend.

Nassabriebbeständigkeitsklasse 2 gem. DIN EN 13300

Glanzgrad matt, maximale Korngröße fein,
Grund-, Zwischen- und Schlussbeschichtung
Untergrund: Putz, GK, Stb
Farbton: nach Wahl des AG.
Einbauort: Untersicht Treppenläufe

Richtfabrikat: Sto Color o.glw.
Menge: 100,000 m²

**Ausführungsbeschreibung 1 - Sonstiges -**

**1.2.160 Dauerelasstische Versiegelung der Wandixel mit Acryl**
Dauerelastische Versiegelung der Wandixel mit Acryl
überstreichfähig, auch Bauteilanschlüsse.

Türen und Fenster

Abrechnung nach tatsächlichem Aufwand
Menge: 220,000 m

**1.2.170 Eckschutzprofile, Metall verzinkt**
Eckschutzprofile an vertikalen und horizontalen Positivecken
montieren und in zuvor aufgeführten Oberflächenspachtel
einspachteln.

Material: Metall verzinkt
Menge: 20,000 m

**1.2.180 Eckschutzprofile, Kunststoff**
*** Bedarfsposition ohne GB
Eckschutzprofile an vertikalen und horizontalen Positivecken
montieren und in zuvor aufgeführten Oberflächenspachtel
einspachteln.

Untergrund: Putz, Beton

Material: Kunststoff, weiß
Menge: 1,000 m

**1.2.190 Zulage: mittlere Tönung**
Zulage für den Anstrich mit mittlerer Tönung gem. Farbkonzept.

Ausführung: Treppenhaus
Menge: 100,000 m²

**1.2.200 Zulage: dunkle Tönung**
*** Bedarfsposition ohne GB
Zulage für den Anstrich mit dunkler Tönung gem. Farbkonzept.

Ausführung: Treppenhaus
Menge: 1,000 m²

**1.2.210 Fensterbank, innen, Werzalit, T= bis 130mm**
*** Bedarfsposition ohne GB
Menge: 9,200 m

**1.2.220 Schlüsseldepot einbauen**
*** Bedarfsposition ohne GB
Bauseitig beigestellte Schlüsseldepots für die Aufzüge einbauen
inkl. Kernbohrung, einkleben und Schutzmaßnahme in den bereits fertiggestellten Bereichen.
Menge: 1,000 Stk

#### Abschnitt 1.3 Lackierarbeiten an Türen, Treppengeländern und Metallbauteilen

**1.3.0 Lackierarbeiten von Heizkörpern und Heizkörperverkleidungen**
Bestehende Heizkörper mit Altanstrich in eingebautem Zustand lackieren.

Untergrundvorbehandlung:
Vorhandene Anstrich auf Eignung, Trag- und Haftfähigkeit prüfen. Nicht tragfähige Anstrichteile entfernen und Schadstellen entrosten (Oberflächenvorbereitungsgrad St 2).
Flächen gründlich anschleifen und säubern.
Schadstellen mit Haftgrund grundieren.
Zwischenbeschichtung mit Seidenglanzlack.
Schlussbeschichtung mit Seidenglanzlack.
Verarbeitung durch:
Streichen / Rollen / Spritzen

Die Heizkörper befinden sich in Heizkörperkästen oder in der Wand und werden nicht demontiert. Alle sichtbaren Flächen, einschließlich der Heizkörperkästen, sind zu bearbeiten und zu lackieren.

Einschließlich der Reparatur der beschädigten Heizkörperverkleidungen.

Hinweis Abrechnung:
Zu bearbeiten sind Rippenheizkörper
Rippen-Höhe ca. 80 cm
Rippen-Tiefe ca. 20 -25 cm
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
Ort: Eingang, TH-1 und 2 (EG und 1.OG)
Menge: 15,000 m

**1.3.1 Lackierarbeiten an Wandhalterungen für Treppengeländern**
Die Position wie zuvor, jedoch mit:
Wandhalterungen zum Schrauben der Treppenhandläufe

Material: Wandhalterungen aus Stahl, Handlauf aus PVC Mipolan Handlauf

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
Ort: Eingang, TH-01 und 02
Menge: 65,000 m

**1.3.15 Lackierarbeiten an Stahlgeländern im 5. Obergeschoss**
Die Position wie zuvor, jedoch mit:

Geländerhöhe: ca. 90 cm über Belagoberkante
Bestehend aus:
Senkrechte Füllstäbe, ca. 40 x 8 mm
Stababstand: ca. 12 cm lfm
Handlauf aus PVC (Mipolan-Handlauf)
Vollflächige Lackierung

TH-01 und TH-02
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
Ort: TH-01 und 02 (DG)
Menge: 2,500 m

**1.3.33 Lackierarbeiten des Metallstromkastens im Treppenhaus, BxH = ca. 0,6 x 0,8 m**
Wie vorherige Position, jedoch

Lackierarbeiten am Metallstromkasten

BxL= ca. 0,6x0,8 cm
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
Ort: TH-01 und 02
Menge: 12,000 Stk

**1.3.34 Lackierarbeiten der Metall-Dachausstiegsabdeckung, BxH = ca. 0,90 x 1,30 m**
Wie vorherige Position, jedoch

Lackierarbeiten am Dachausstieg

BxH = ca. 0,90 x 1,30 m

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
Ort: TH-01 und 02
Menge: 2,000 Stk

**1.3.35 Lackierarbeiten an Handläufen im Außenbereich**
Wie vorherige Position, jedoch

Lackierarbeiten an Handläufen im Außenbereich
Farbe: Grün wie bestand o. nach Wahl des AG

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
Ort: Laubengang
Menge: 12,000 m

**1.3.36 Lackierarbeiten an Stahlblechtüren, BxH = ca. 1,01 x 2,135 m**
Wie vorherige Position, jedoch

inkl. Zargen mit einem geeigneten Lack.
Maulweite:  bis 25 cm
Abmessungen  bis ca. 1,01 x 2,135 m

Farbton: RAL 7035 Lichtgrau o. nach Angabe des AG

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
Ort: Keller TH-01 und 02
Menge: 5,000 Stk

**1.3.38 Reparatur und Lackierung von Holztüren, BXH bis ca. 1,05x2,00 m**
Holztürblatt instand setzen, beidseitig schleifen, fachgerecht vorbehandeln und zweimal mit Acryllack lackieren. Die Leistung umfasst alle erforderlichen Nebenarbeiten und ist in fertiger Arbeit auszuführen.

Oberfläche: Seidenmatt
Farbe: Grün wie bestand o. nach Wahl des AG
Größe (BxH) bis ca. 105 cm  x 200 cm

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
Ort: Türen TH-01 und 02
Menge: 2,000 Stk

**1.3.39 Reparatur und Lackierung von Hauseingangstür BXH bis ca. 2,60x3,00 m**
wie Position zuvor, jedoch

BXH bis ca. 2,60x3,00 m
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
Ort: Eingang
Menge: 1,000 Stk

**1.3.40 Lackierarbeiten WE-Türen, Holz, BxL= ca. 0,83 x1,95 m**
Endbeschichtung aller Bestandswohnungseingangstüren 2-lagig mit Holzlack, matt deckend, sattgetönt, einschließlich Umfassungszarge.

Leistung umfasst Abschleifen, Grundieren und Endlackieren der Wohnungseingangstüren mit Umfassungszarge aus Holz inkl. aller Nebenarbeiten.

Abmessungen: ca. 0,83 x 1,95 m
Material: Holz

Farbton: RAL 7035 Lichtgrau o. nach Angabe des AG

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
Ort: TH-01 und 02
Menge: 29,000 Stk

**1.3.41 Lackierarbeiten Stahlzarge, BxL= ca. 0,83 x1,95 m**
*** Bedarfsposition ohne GB
Fachgerechter, 2-lagiger, Endanstrich von Stahlzargen mit einem geeigneten Lack.

Leistung umfasst Abschleifen, Grundieren und Endbeschichten der Stahlzargen inkl. aller Nebenarbeiten.

Maulweite:  bis 25 cm
Abmessungen  ca. 0,83 x 1,95 m

Farbton: RAL 7035 Lichtgrau o. nach Angabe des AG

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
Ort: TH-01 und 02
Menge: 29,000 Stk

#### Abschnitt 1.4 Sonstige Leistungen

**1.4.10 Anarbeiten der Fußleisten**
Anarbeitung und Ergänzung der Fußleisten in den Treppenhäusern 1 und 2 sowie im Eingangsbereich.
Die neuen Leisten sind entsprechend dem Bestand auszuführen.

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Menge: 8,000 lfm

**1.4.20 Liefern und Montage TH- Deckenbeleuchtung**
*** Bedarfsposition ohne GB
Liefern und Montage TH- Deckenbeleuchtung im Bereich
der Treppenhaushauptpodeste

Philips - LED Deckenleuchte 1xLED/10W/ 230V 4000K

Elektrozuleitung bauseits
Menge: 1,000 Stk

**1.4.30 Türstopper HET**
*** Bedarfsposition ohne GB
Türstopper liefern und fachgerecht einbauen für die
Hauseingangstüren.
Menge: 1,000 Stk

#### Abschnitt 1.5 Kellersanierung

**1.5.10 Mechanische Reinigung, Wände**
*** Bedarfsposition ohne GB
Mechanische Reinigung der Wände mit einem entsprechendem
Sauggerät bis zur vollständigen Reinigung.
Menge: 1,000 m²

**1.5.20 Mechanische Reinigung, Decken**
*** Bedarfsposition ohne GB
Mechanische Reinigung der Decken mit einem entsprechendem
Sauggerät bis zur vollständigen Reinigung.
Menge: 1,000 m²

**1.5.30 Anstrich, Wände**
*** Bedarfsposition ohne GB
Beschichtung 2- fach auf MW oder Oberputz im Innenbereich
mit Silikatfarbe in 3 verschiedenen Farbtönen bis zur vollständigen Deckung, einschl. anarbeiten an Einbauten.

Untergrund: Wände, Mauerwerk oder Putz

Glanzgrad: stumpfmatt

Farbtöne: gemäß Farbkonzept

Ausführungsort: Wände im Keller
Menge: 1,000 m²

**1.5.40 Anstrich Decken**
*** Bedarfsposition ohne GB
Beschichtung 2- fach auf MW oder Oberputz im Innenbereich
mit Silikatfarbe in 3 verschiedenen Farbtönen bis zur vollständigen Deckung, einschl. anarbeiten an Einbauten.

Untergrund: Wände, Mauerwerk oder Putz

Glanzgrad: stumpfmatt

Farbtöne: gemäß Farbkonzept

Ausführungsort: Decken im Keller
Menge: 1,000 m²

**1.5.50 Stahlblechtüren lackieren, Kellergeschoss**
*** Bedarfsposition ohne GB
Fachgerechter, 2-lagiger, Endanstrich von Stahlblechtüren

inkl. Zargen mit einem geeigneten Lack.

Leistung umfasst Abschleifen, Grundieren und Endbeschichten
der Stahltüren inkl. aller Nebenarbeiten.

Maulweite:  bis 25 cm

Abmessungen  bis 1,01 x 2,135 m

Farbton: RAL 9016 verkehrsweiß o. nach Angabe des AG
Menge: 9,000 Stk

#### Abschnitt 1.7 Stundenlohnarbeiten

**1.7.10 Stundensatz Polier**
*** Bedarfsposition ohne GB
Arbeiten, welche nicht in den Positionen erfasst sind und gegen Nachweis zur Ausführung kommen:

Polier
Menge: 1,000 Std

**1.7.20 Stundensatz i.M. alle Berufsgruppen**
*** Bedarfsposition ohne GB
Arbeiten, welche nicht in den Positionen erfasst sind und gegen Nachweis zur Ausführung kommen:

Facharbeiter/ Bauwerker/ Helfer
Menge: 1,000 Std
